# Flugplatz Koblenz/Winningen
Angebotsaufforderung (GAEB DA XML 3.2, DA83)
Projekt: KOB-Bef
Währung: EUR
Erstellt mit: AVAPLAN, AVAPLAN win64bit 23.2.2.3201, 02.10.2026

## Erneuerung Befeuerung - Tiefbau
Datum: 02.10.2026
EP-Anteile: Löhne; Stoffe; Geräte; Sonstiges

### Bereich 1 Baubeschreibung

#### Abschnitt 1.1 Allgemeines

*Hinweis: Allgemeines*
Der Flugplatz Koblenz/Winningen verfügt über eine Start- und Landebahn mit einer Länge von 1.175 m mit den Betriebsrichtungen 05/23. Die Landeschwelle 05 ist um 180 m ins Bahninnere versetzt. Westlich schließt eine ca. 35 m lange Fläche bis an die Flugplatzstraße an.

Die Start- und Landebahn verfügt über eine Schwellen, End- und Randbefeuerung. Die Befeuerung ist auf Beton-Plattenfundamenten gegründet und über erdverlegte Kabel angebunden. Die Befeuerung soll gesamthaft erneuert werden. Ergänzend ist für beide Anflugrichtungen eine optische Anflughilfe (PAPI-Anlage) zu installiert. Dazu sind partiell Geländeangleichsmaßnahmen zur Herstellung eines richtlinienkonformen Höhenniveaus notwendig.

Im Rahmen der Maßnahme sind folgende wesentliche Tiefbaumaßnahmen durchzuführen, Dabei erfolgt die Demontage der Bestandsfeuer vor Beginn der Tiefbaumaßnahme durch eine Firma für Elektrotechnikarbeiten und ist nicht Bestandteil der hier angefragten Leistungen.

- Rückbau der Beton-Plattenfundamente der Bestandsfeuer
- Versetzen von Fundamenten für die neuen PAPI-Anlagen
- Herstellen von Fundamentplatten für die Installation von PV-Modulen
- Herstellen von Kabeltrassenanbindungen
- Anpassung der Geländetopografie im Bereich der PAPI-Standorte

Während des Rückbaus der Bestands-Fundamentplatten im Boden angetroffene Kabel sind aus dem Baufeld zu entfernen. Nicht unmittelbar angetroffene Kabel verbleiben im Boden.

*Hinweis: Nebenangebote*
Für die Positionen
- 2. 6. 30 Fundament für abgesetztes PV-Feld
- 2. 6. 40 Fundament für PV-Feuer 80x80 cm
- 2. 6. 50 Fundament für PV-Feuer 50x50 cm
ist die Unterbreitung eines Nebenangebotes zugelassen.

#### Abschnitt 1.2 Bauausführung

*Hinweis: Bauausführung*
Es wird dem Bieter empfohlen sich vor Angebotsabgabe mit den örtlichen Verhältnissen der Maßnahme einschließlich der Zufahrtssituation zu den einzelnen Baubereichen und der Baustelleneinrichtungsfläche vertraut zu machen und eventuelle Unklarheiten vor einer Angebotsabgabe anzugeben.

Eine Begehung der Örtlichkeit ist nach Absprache möglich. Mehrkosten, die aus Unkenntnis der örtlichen Gegebenheiten entstehen, werden nicht vergütet.

Die Zuwegung in das Baufeld erfolgt im Wesentlichen über das Schiebetor am westlichen Bahnende. Weiterhin wird eine Fläche zur Aufstellung von Büro- und Sozialcontainern im Bereich des Parkplatzes am Tower zur Verfügung gestellt.

Die Kosten für die Herrichtung und Räumung (Wiederherstellung des Ursprungszustandes) der BE-Flächen sind in die EP der Baustelleneinrichtung einzurechnen.

Nicht von der Baumaßnahme betroffene Flugbetriebsflächen dürfen nur nach ausdrücklicher Genehmigung durch den Flugplatzbetreiber befahren oder betreten werden. Ggf. beanspruchte Flugbetriebsflächen sind nach jeder Beendigung der Arbeiten bzw. vor der nächsten Rollbewegung von Flugzeugen zu reinigen. Dabei ist dringend darauf zu achten, dass keine Teile auf den Flugbetriebsflächen verbleiben. Entsprechende Aufwendungen hierfür sind in die Einheitspreise einzurechnen und werden nicht gesondert vergütet.

Es besteht Rauchverbot auf dem gesamten Flugplatzgelände.

#### Abschnitt 1.3 Tagarbeit

*Hinweis: Tagarbeit*
Die Arbeiten finden bei Sperrung des Flugplatzes in Tagarbeit statt. Es erfolgt jedoch Flugverkehr mit Hubschraubern direkt vom Vorfeld.

#### Abschnitt 1.4 Baugrund

*Hinweis: Baugrund*
Baugrund

Unmittelbar neben der Start- und Landebahn wurden im Rahmen von Sanierungsmaßnahmen Rammkernsondierungen bis in eine Tiefe von ca. 1,8 bis 3,0 m durchgeführt und es wurden Homogenbereiche festgelegt. Es ist davon auszugehen, dass die gleichen Böden im Bereich der geplanten Kabeltrassen und Fundamente anzutreffen sind. Der daraus resultierende Aufwand ist in die Einheitspreise der betreffenden Positionen einzukalkulieren.

| Homogenbereich | Benennung | Bodengruppe | Masseanteil Steine und Blöcke [M.-%] | Konsistenz | Plastizität | Lagerungsdichte | LAGA-Einstufung |
| --- | --- | --- | --- | --- | --- | --- | --- |
| B3 | Untergrund / Unterbau Lehm (Verwitterungslehm, Quarzit, Quarzsandstein, Sand) | GU, GU*, SE, SW, SI, SU, SU*, ST, ST*, UL, UM, TL, TM, TA | <15 | breiig - fest | leicht - mittel | mitteldicht - dicht | Z 0* |
| B4 | Schulter/ / Bankett | OH, UL, UM, SU* | <30 | - | - | mitteldicht- dicht | Z 2 |

#### Abschnitt 1.5 Transportwege

*Hinweis: Transportwege*
Transportwege die von Mitarbeitern des Flugplatzes oder von der örtlichen Bauüberwachung des AG vorgegeben werden, sind einzuhalten. Der Baustellenverkehr zwischen der BE-Fläche, Lagerflächen und dem Baufeld erfolgt ausschließlich über die vorgegebenen Transportwege.

Der An- und Abtransport aller Materialien, Fahrzeuge, Geräte, Personen etc. erfolgt grundsätzlich über das westliche Schiebetor.

Eine Lagerung von Materialien und das Abstellen von Geräten auf nicht dazu ausgewiesenen Flächen ist nicht gestattet.

#### Abschnitt 1.6 Leistungen

*Hinweis: Leistungen*
Alle Leistungen umfassen auch die Lieferung und Montage der dazugehörigen Baustoffe, Bauteile, Bauhilfsstoffe, Verbrauchsstoffe und Zubehör einschließlich Abladen und Zwischenlagern auf der Baustelle, sofern sie nicht ausdrücklich vom Auftraggeber beigestellt werden.

Mit den im Leistungsverzeichnis enthaltenen Angaben über Bauart, Bauteile, Baustoffe und Abmessungen gelten auch der Herstellungsvorgang und -ablauf bis zur fertigen Leistung unter Zugrundelegung der anerkannten Regeln der Technik und der gesetzlichen und behördlichen Vorschriften als beschrieben.

Hierbei bedeutet Bauart das Herstellen durch Zusammenfügen der Stoffe und Bauteile bis zur fertigen Leistung einschließlich der Lieferung aller zur fertigen Leistung benötigten Materialien und Hilfsmaterialien sowie den Einbau, auch wenn die Lieferung und Einbau (Montagen) nicht ausdrücklich in den Positionstexten erwähnt ist. Für jegliche Abweichungen zu den Vorgaben bezüglich Bauart, Bauteile und deren Abmessungen bedarf es der Zustimmung des AG. Hieraus möglicherweise resultierende Konsequenzen, sowohl in zeitlicher als auch in preislicher Hinsicht, liegen dann im Verantwortungsbereich des AN.

Alle zur Verwendung kommenden Baustoffe müssen den gültigen Normen entsprechen oder vom AG zum Einbau besonders zugelassen werden. Die Lieferung sämtlicher Baustoffe einschließlich aller Betriebs- und Hilfsstoffe erfolgt grundsätzlich durch den AN, sofern im Leistungsverzeichnis nicht ausdrücklich Gegenteiliges angegeben ist. Alle Materialnachweise (Lieferscheine usw.) müssen am Tag der Lieferung von der Bauleitung des AN auf der Baustelle abgezeichnet werden. Die abgezeichneten Nachweise sind der örtlichen Bauüberwachung des AG zu übergeben.

#### Abschnitt 1.7 Zwischenlager

*Hinweis: Zwischenlager*
Eine Zwischenlagerung von Materialien und Baustoffen ist nicht vorgesehen.

#### Abschnitt 1.8 Auflockerungsfaktoren

*Hinweis: Auflockerungsfaktoren*
Auflockerungsfaktoren werden nicht berücksichtigt, abgerechnet werden nur verdichtete Massen, außer es sind in den einzelnen Positionen Auflockerungsfaktoren ausgewiesen.

#### Abschnitt 1.9 Zu entsorgende Materialien und Böden

*Hinweis: Zu entsorgende Materialien und Böden*
Für alle zu entsorgende Materialien / Böden ist grundsätzlich ein Entsorgungsnachweis zu liefern und dem AG vorzulegen.

#### Abschnitt 1.10 Überfahrten für LKW und PKW

*Hinweis: Überfahrten für LKW/PKW*
Die Herstellung von Überfahrten über Leitungen, Rinnen, Schächte und Gräben für den Baustellenverkehr ist in die Einheitspreise einzurechnen und wird nicht gesondert vergütet.

#### Abschnitt 1.11 Beanspruchte Gelände- und Flugbetriebsflächen

*Hinweis: Beanspruchung Gelände- und Flugbetriebsflächen*
Gelände- und Flugbetriebsflächen, die nicht ausdrücklich für die Verwendung als Transportstrecke oder zum sonstigen Gebrauch genehmigt wurden, dürfen nicht befahren oder betreten oder in Anspruch genommen werden.

Beanspruchte Geländeflächen sind nach Abschluss der Arbeiten in ihrem ursprünglichen Zustand wieder herzustellen.

Die einwandfreie, gründliche Reinigung beanspruchter Flugbetriebsflächen (Verschmutzungen, loses Material etc.) ist eigenverantwortlich durchzuführen und wird nicht gesondert vergütet.

Leicht verwehbare Materialien sind, insbesondere während der Bauausführung, sicher zu verstauen (z. B. geschlossene Container o. ä.) oder umgehend zu entfernen. Dies insbesondere vor dem Hintergrund, dass durch diese Materialien kein Sicherheitsrisiko für an- oder abfliegende Helikopter entstehen darf.

Beschädigungen die vom AN verursacht werden sind unmittelbar zu melden und in Abstimmung mit der örtlichen Bauüberwachung zu beseitigen.

Sämtliche Aufwendungen für o. g. Maßnahmen werden nicht gesondert vergütet und sind in die Einheitspreise einzurechnen.

#### Abschnitt 1.12 Arbeitsschutz / Unfallverhütung

*Hinweis: Arbeitsschutz / Unfallverhütung*
Der Auftragnehmer ist für die Einhaltung staatlicher Rechtsvorschriften und der Vorschriften der gesetzlichen Unfallversicherungsträger sowie der allgemein anerkannten sicherheitstechnischen und arbeitsmedizinischen Regeln allein verantwortlich.

Der Auftragnehmer hat vor Beginn der Arbeiten und bei Bedarf in regelmäßigen Abständen die Beschäftigten gem. § 12 des Arbeitsschutzgesetzes bzw. § 7 Abs. 2 Unfallverhütungsvorschriften „Allgemeine Vorschriften“ GUV 0.1 / VBG 1 über die bei ihrer Tätigkeit auftretenden Unfall- und Gesundheitsgefahren sowie über die Maßnahmen zu ihrer Anwendung in geeigneter Form zu unterweisen.

Diese Unterweisungen sind zu dokumentieren, von den Beschäftigten zu unterschreiben und auf Verlangen dem Auftraggeber vorzulegen.

#### Abschnitt 1.13 Versorgungsleitungen

*Hinweis: Versorgungsleitungen*
Im gesamten Baubereich ist mit Ver- und Entsorgungsleitungen (Strom und Entwässerung) für die Infrastruktur des Flugplatzes zu rechnen.

Der AN hat vor Aufnahme der Arbeiten die Leitungen zu sondieren. Die genaue Lage der Ver- und Entsorgungsleitungen ist durch Querschläge festzustellen und bei den Bauarbeiten die notwendige Sorgfalt anzuwenden. Erforderliche Aufwendungen hierfür werden nicht gesondert vergütet.

Alle Erschwernisse bei der Bauausführung durch das Antreffen in der Ausschreibung genannter Hindernisse sind in die Einheitspreise der betreffenden Positionen des Leistungsverzeichnisses einzurechnen.

Beim Bau freigelegte oder berührte Wasser-, Kanal- und Elektroleitungen oder sonstige Anlagen müssen sorgfältig und betriebssicher geschützt, freigelegte Leitungen unterfangen und aufgehängt werden.

Die Arbeiten sind von fachkundigen Personen nach den anerkannten Regeln der Technik durchzuführen. Die für die jeweiligen Ver- und Entsorgungsleitungen geltenden Sicherheitsvorschriften (z. B. Unfallverhütungsvorschriften, Arbeits- und Rettungsausrüstungen, Verkehrssicherungen) sind zu beachten.

#### Abschnitt 1.14 Baubegleitende Vermessung

*Hinweis: Baubegleitende Vermessung*
Die Vermessungsarbeiten dürfen nur von qualifiziertem und erfahrenem Personal ausgeführt werden.

Vom AN u.a. auszuführende Leistungen in dem Zusammenhang sind:
Absteckung und Einmessung der Baufelder, Fundamente, Feuerstandorte und Leerrohrtrassen, sonstige Ver- und Entsorgungsinfrastruktur, Geländeangleiche gem. Planung, jeweils nach Lage und Höhe,

Die Kosten für die vorbeschriebenen Vermessungsleistungen des AN sind in die entsprechenden Positionen einzurechnen.

Alle Absteckungen und Einmessungen sind ausschließlich über Koordinaten unter Einsatz registrierender Tachymeter, zulässig.

Dabei ist die Bestandsvermessung mittels GPS und Einwahl in das Funknetz erfolgt. Es sind keine Festpunkte auf dem Flugplatzgelände vorhanden. Sollten über die GPS-Vermessung hinaus aus Sicht des AN zusätzliche Festpunkte zur Herstellung der Flugbetriebsflächen notwendig sein, ist seitens des AN selbstständig ein Festpunktnetz aus dem übergeordneten Landesnetz zu erstellen. Die Aufwendungen dafür sind in die Einheitspreise einzurechnen und werden nicht gesondert vergütet.
Absteckungen und Einmessungen sind grundsätzlich zu protokollieren. Um gegebenenfalls erforderliche Korrekturen vorzunehmen, sind die jeweiligen Protokolle der örtlichen Bauüberwachung des AG's unaufgefordert und zeitnah zu übergeben (Ausdruck und ASCII-Datei). Bei eventuellen Abweichungen der seitens des AG festgelegten bzw. freigegebenen Vorgaben behält sich der AG vor, die Abnahme zu verweigern.

Absteckung

Der AN erhält eine ASCII Datei mit den Koordinaten von neu zu bauenden Fundamenten und Leitungen. Alle weiteren Absteckwerte (Leitungsverlauf usw.) sind vom AN eigenverantwortlich aus den vom AG zur Verfügung gestellten georeferenzierten CAD-Plänen in DWG- oder DXF-Format zu ermitteln.

#### Abschnitt 1.15 Gewässerschutz

*Hinweis: Gewässerschutz*
Gemäß Wasserhaushaltsgesetz (WHG) sind jegliche Verunreinigungen des Grundwassers oder eine sonstige Veränderung seiner Eigenschaften zu verhüten.

Es dürfen demzufolge keine Schadstoffe zur Versickerung gebracht werden bzw. in den Untergrund gelangen. Auf die Sorgfaltspflicht des AN, insbesondere bei der Betankung der Baufahrzeuge, wird ausdrücklich hingewiesen.

Es ist darauf zu achten, dass keine Grundwasser gefährdenden Stoffe in den Untergrund gelangen. Dem AN bekannt gewordene oder durch ihn verursachte Verunreinigungen des Baubereichs mit Grundwasser gefährdenden Stoffen sind unverzüglich dem AG zu melden. Geeignete Maßnahmen zur Eingrenzung der Verunreinigung sind unverzüglich einzuleiten.

#### Abschnitt 1.16 Zusätzliche technische Vorbemerkungen

*Hinweis: Zusätzliche technische Vorbemerkungen*
Es gelten grundsätzlich die gesamten zusätzlichen technischen Vorbemerkungen für die Baumaßnahme. Die folgenden Richtlinien und Vorschriften sind besonders zu beachten. Sie gelten jeweils in der neuesten Fassung:

- Zusätzliche Technische Vorschriften und Richtlinien für den Bau von Schichten ohne Bindemittel im Straßenbau (ZTV-SoB StB)
- Zusätzliche Vertragsbedingungen und Richtlinien für Erdarbeiten im Straßenbau (ZTV E-StB)
- Zusätzliche Technische Vertragsbedingungen und Richtlinien für Sicherungsarbeiten an Arbeitsstellen an Straßen (ZTV-SA)
- Technische Prüfvorschriften für Boden und Fels im Straßenbau (TP BF-StB)
- Abfall-Nachweisverordnung (NachwV)
- Abfall-Transportverordnung (TgV)
- FSGV Merkblatt über Bauweisen für technische Sicherungsmaßnahmen beim Einsatz von Böden und Baustoffen mit umweltrelevanten Inhaltsstoffen im Erdbau (M TS E)
- Allgemeine Technische Vorschriften (ATV)
- ICAO Annex 14, Band I, Aerodromes
- Unfallverhütungsvorschriften (UVV)
- Weitere, für die Ausführung erforderliche Vorschriften und Regelwerke

### Bereich 2 Leistungsbeschreibung

#### Abschnitt 2.1 Baustelleneinrichtung

**2.1.10 Einrichten / Räumen der Baustelle**
*** Pauschalposition
Einrichten der Baustelle für sämtliche in der Leistungsbeschreibung aufgeführte Leistungen
Alle Anlagen, Einrichtungen, Ausrüstungen, Geräte, Werkzeuge und sonstige Betriebsmittel, die zur vertragsgemäßen Ausführung  der Bauleistungen erforderlich sind, auf die Baustelle bringen, bereitstellen und - soweit der Geräteeinsatz nicht gesondert vergütet wird - betriebsfertig aufstellen, einschließlich der dafür notwendigen Arbeiten.
Die erforderlichen festen Anlagen herstellen Baubüros, Unterkünfte, Werkstätten, Lagerschuppen, Umzäunung der BE sowie von Baugruben und Arbeitsbereichen gem. Vorschriften, Hinweisschilder, Baustellenwegweiser, soweit erforderlich, antransportieren, aufbauen und einrichten - einschließlich der dafür notwendigen Arbeiten sowie der für die Aufstellung und den Betrieb notwendigen Genehmigungen.

Sämtliche für die Ausführung aller Arbeiten erforderlichen Genehmigungen, einschließlich benötigter Nachtarbeitsgenehmigungen, Feiertags-, Sonntags-, und Wochenendarbeitsgenehmigungen einholen.

Ebenfalls einzurechnen sind kurzfristig einsetzbare Reservegeräte für alle Einzelarbeiten, als Ersatz für ausfallende Baugeräte, zur Sicherstellung der pünktlichen Fertigstellung.
Komplette Beleuchtung der BE - Fläche.

Strom-, Wasser-, Fernsprechanschluss sowie Entsorgungseinrichtungen und dgl. für die Baustelle soweit erforderlich herstellen.

Verkehrsführungen planen, beantragen und ausführen.
Flächen für weitere Zwischenlager etc. beschaffen, sofern die vom AG zur Verfügung gestellten nicht ausreichen.
Gründliche Sauberhaltung aller Zufahrten, Straßen und befestigten Flächen, die vom Bauverkehr berührt werden.
Sichern der im Bereich der BE vorhandenen Leitungen und Schächte.
Unverzüglich nach Fertigstellung der Arbeiten das Gelände von allen Geräten, Anlagen, Einrichtungen und dergleichen räumen.
Benutzte Flächen und Wege entsprechend dem ursprünglichen Zustand ordnungsgemäß rückbauen und herrichten, soweit diese nicht in Rücksprache mit dem AG gelassen werden dürfen. Verunreinigungen beseitigen.

Die Abrechnung Einrichten und Räumen erfolgt über eine Aufteilung 50% : 50%.
Menge: 1,000 psch

**2.1.20 Vorhalten der Baustelleneinrichtung**
*** Pauschalposition
Vorhalten der Baustelleneinrichtung mit allen Leistungsgeräten für sämtliche in der Leistungsbeschreibung aufgeführte Leistungen einschließlich aller baustellenspezifischer Gemeinkosten für die gesamte Bauzeit. Unterbrechungen im Bauablauf während der Herstellung der einzelnen Baufelder sind in den EP einzukalkulieren und werden nicht gesondert vergütet.
Kosten für Unterhalten und Betreiben der Geräte, Anlagen und Einrichtungen einschließlich Mieten, Pacht, Gebühren und dergleichen werden nicht mit dieser Position, sondern mit den Einheitspreisen der betreffenden Teilleistungen vergütet. Sie sind dort entsprechend mit einzukalkulieren.
Menge: 1,000 psch

**2.1.30 Stahlplatten für provisorische Abdeckungen**
Stahlplatten ca. 2 x 6 m, min 20 mm dick

Liefern, auslegen, über die Dauer der Maßnahme vorhalten und wieder aufnehmen.
Menge: 10,000 Stk

**2.1.40 Einmessen von Kabeln und Leitungen**
Im Baubereich befinden sich Kabel, Leitungen und Einbauten. Der in den Plänen dargestellte Bestand ist nicht vollständig und z.T. auch nicht lagegenau.

Vor Aufnahme der Arbeiten Sondierung einzelner Baubereiche mit geeigneter Meßsonde (z. B. Georadar). Lokalisierung und Auspflockung von Kabeln, Rohren, Leitungen oder Einbauten im Untergrund nach Lage und Tiefe.

Abrechnung entlang geplanter Kabel- und Leitungstrassen mit b = 1,0 m Abschnittsweises Arbeiten ist einzurechnen.

Übertragung der Meßergebnisse in einen Lageplan und den späteren Bestandsplan.
Menge: 20,000 m

**2.1.50 Mobiles Sperrkreuz auslegen, entsorgen**
*** Bezugsbeschreibung
Mobiles, x-förmiges Sperrkreuz aus Geotextil zur Kenntlichmachung der geschlossenen Start- und Landebahn im Bereich der Landeschwellen auslegen, mit Sandsäcken gegen Lageänderung sichern, über die Dauer der Baumaßnahme unterhalten und nach Beendigung der Baumaßnahme und vor Wiederaufnahme des Flugbetriebs zurückbauen und fachgerecht entsorgen.

Länge x Breite = 36 x 14,5 m, Strichbreite 1,8 m, gem. EASA CS ADR-DSN.R.855

Material Geotextil Robustheitsklasse GRK 3, Farbe Weiß.

Einschließlich Rückbau, seitlicher Lagerung und Wiederherstellung des Sperrkreuzes im Rahmen der Umsetzung der einzelnen Bauabschnitte wie Fräsen, Profilierung Frostschutzschicht, Herstellung einzelner Asphaltschichten, Markierungsarbeiten etc. nach selbstgewähltem Bauablauf des AN.
Menge: 2,000 Stck

**2.1.60 Mobiles Sperrkreuz umlegen**
*** wie Position 2.1.50
Mobiles Sperrkreuz aus vorheriger Position auf Anweisung des AG aufnehmen, seitlich lagern, wieder auslegen und fixieren.
Menge: 1,000 Stck

#### Abschnitt 2.2 Rückbauarbeiten

**2.2.10 Abbrechen von Elektrokabeln**
Im Baufeld vorhandene Kabel (1 bis 4 Kabel je Trasse) im Zuge der Abbrucharbeiten ablängen, aussortieren.

Nicht unmittelbar zu fassende Kabel verbleiben im Boden.

Anfallende Stoffe gehen in das Eigentum des Auftragnehmers
über und sind ordnungsgemäß zu entsorgen.
Menge: 0,500 t

**2.2.20 Beton/Stahlbeton abbrechen, transportieren, entsorgen**
Bauteile aus Beton/Stahlbeton (Randfeuerfundamente) im Boden abbrechen, laden und fachgerecht entsorgen, ggf. nach einem durch den AN gewählten Bauablauf zwischenlagern.

Die Kosten für erforderliche Erdarbeiten sind in den EP der Position einzurechnen.

Erschwernisse durch vorhandene Altkabel oder Erdungsbänder im Boden werden nicht gesondert vergüget und sind in den Einheitspreis einzurechnen.

Abrechnung nach Aufmaß der Kubatur des zurückgebauten Objektes.
Menge: 10,000 m3

**2.2.30 Abbrechen von Bauteilen - Kunststoff**
Abbrechen von Kabelabdeckhauben, Kabelschutzrohren etc. aus PVC, PE-HD oder sonstigem Kunststoff in allen Abmessungen.

Anfallende Stoffe gehen in das Eigentum des Auftragnehmers
über und sind ordnungsgemäß zu entsorgen.

Abrechnung anhand lfm
Verlegetiefe bis 1,75 m
Menge: 50,000 m

#### Abschnitt 2.3 Bodenarbeiten

*Hinweis: Bodentrennung*
Bodentrennung
Die Trennung der Bodenarten bzw. Homogenbereiche hat im Zuge des Aushubs lagenweise zu erfolgen.

Die Aufwendung der Separierung beim Transport zu den unterschiedlichen Einbau- und Lagerbereichen der unterschiedlichen Bodenarten ist einzurechnen und wird nicht gesondert vergütet.

*Hinweis: Bodeneinbau in Kleinflächen*
Bodeneinbau in Kleinflächen

Mehraufwendungen für (Hand-) Einbau bzw. das Andecken von Boden oder Oberboden in Kleinflächen, schmalen Streifen, Angleichen, Ausrundungen, um Schächte, Fundamente, Einbauten etc. werden, soweit nicht in Positionen aufgeführt, werden nicht gesondert vergütet und sind in die Einheitspreis einzurechnen.

**2.3.10 Oberboden lösen, lagern, einbauen**
Den Oberboden im Bereich der PAPI-Aufstellflächen bzw. der Geländeprofilierung abtragen und im Baufeld zum Wiedereinbau  in Mieten seitlich lagern und später wieder einbauen.

Erschwernisse für den Einbau um Fundamente und Schächte oder an Ränder von Flugbetriebsflächen sind einzurechnen und werden nicht gesondert vergütet.

Abtragdicke: im Mittel  20 cm bis 30 cm
Bewuchs / Nutzung: Wiese
Menge: 1500,000 m2

**2.3.20 Verdichtungsfähigen Boden liefern, einbauen, verdichten**
Liefern, abladen, höhen- und profilgerecht einbauen und verdichten von geeignetem, unbelastetem und frostbeständigem Bodenmaterial zur Herstellung eines tragfähigen Planums bzw. einer Geländeauffüllung

Das Material muss frei von organischen Bestandteilen, schädlichen Verunreinigungen, Wurzeln, Ton- oder Lehmlinsen, Schnee und Eis sowie ausreichend verdichtungsfähig sein.

Einschließlich aller erforderlichen Geräte, Transporte und Nebenleistungen.

Im Bereich der PAPI-Aufstellflächen einbringen.

Einbau in Schichten von maximal 30 cm, mit geeignetem Gerät lückenlos und setzungsfrei lagenweise verdichten.

Schutz angrenzender Schächte, Fundamente, Leitungen und sonstiger Einrichtungen.

Ableiten bzw. Fernhalten von Niederschlags- und Sickerwasser während der Ausführung.

- Proctordichte: >98 %
- Mindesttragfähigkeit des fertigen Planums für die PAPI-Fundamente: Ev2 >45 MN/m²

Vor Baubeginn ist dem Auftraggeber eine Eignungsprüfung des vorgesehenen Materials vorzulegen. Aufmaß nach eingebautem Volumen.

Zur Installation der PAPI-Fundamente vorbereiten.
Menge: 210,000 m3

**2.3.30 Rasenansaat in Kleinflächen**
Ansaatfläche im Gelände nach Oberbodenandeckung mit handgeführten Kleingeräten.

Rasenansaat mit folgendem Saatgut: Standardtrockenrasenmischung

Aufbringung in einem Arbeitsgang mit einer Saatgutmenge von 150 kg/ha.
Einschl. Düngung mit ca.100 kg/ha NPK (Natrium, Phosphor, Kalium) gerade nach der Ansaat.
Sämtliches Dünger- und Saatmischgut ist anhand von Lieferscheinen nachzuweisen.

Andrücken bzw. anwalzen der fertig gestellten Ansaatfläche.

Bei Angebot eines anderen Saaguts sind angepasste Saatgutmenge, Dünger und Düngermenge entsprechend einzurechnen.
Mehraufwendungen für Ansaat um Einbauten im Gelände (Randfeuerfundamente, Umpflasterungen, Schächte, sonstige Fundamente und Einbauten etc.) sind einzurechnen.
Abrechnung in Horizontalprojektion.

Produkt / Hersteller '....................................................' (vom Bieter anzugeben)
Menge: 1500,000 m2

#### Abschnitt 2.4 Baugruben und Gräben

*Hinweis: Anforderungen an Erdbau- und Ausschachtungsarbeiten*
Anforderungen an Erdbau- und Ausschachtungsarbeiten

Nachfolgend sind alle Erdarbeiten für den Rohrgraben- und Baugrubenaushub, sowie das Umlagern von überschüssigen Massen für Gräben und Baugruben beschrieben.
Die Abrechnung erfolgt immer mit senkrechten Wänden. Die Rohrgrabenbreite ergibt sich aus DIN EN 1610, die Baugrubenabmessungen nach DIN 4124. Es wird nur die lichte Graben- bzw. Grubenbreite vergütet. Mehraushub und zusätzliche Verfüllung für Böschung ist in den EP einzurechnen.
Erschwernis bei der Herstellung von Gräben und Unterminierung von kreuzenden Bestandsleitungen inkl. der im Rahmen der Baumaßnahme erstellten Trassen aller Art ist in den EP einzurechnen.

Aushubarbeiten sind mit Tieflöffelbagger rückschreitend von oben auszuführen. Im unteren Abschnitt ist ein Gerät mit glatter Scheide zu werden, um die Aushubsohle nicht zu gefährden.Die Verfüllung hat lagenweise zu erfolgen. Entsprechende Maßnahmen und Maßnahmen für den Unterhalt und die Sicherung der Baugruben und Rohrleitungsgräben gegen Tagwasser sind in die Einheitspreise einzurechnen und werden nicht gesondert vergütet.

**2.4.10 Graben für Kabelschutzrohr 1x DN 100**
Gräben für Kabelschutzrohre 1x DN 100 ausheben.

Oberboden mit einer Dicke von ca. 15 bis 25 cm, im Mittel 22 cm, auf einer Breite von 1m aufnehmen und seitlich als Miete lagern. Graben für Kabeltrasse 1x DN 100 herstellen.
Breite: 0,50 m
Tiefe:  0,95 m
ab Geländeoberkante profilgerecht ausheben.

Nach dem Einbringen des Rohrauflagers, der Kabelschutzrohre und der Umhüllung, Graben mit zwischengelagertem Aushub lagenweise verfüllen und sorgfältig verdichten gem. den Zusätzlichen Technischen Vertragsbedingungen und Richtlinien für Aufgrabungen in Verkehrsflächen (ZTVA- StB), bzw. gem. Anforderungen an Sicherheitsstreifen von Start- und Landebahnen. Homogenbereiche siehe Baubeschreibung.
Mehraufwendungen für das Verlegen des Banderders und des Kabelwarnbandes sind einzurechnen.
Bereiche mit bereits durch Suchgräben freigelegte Leitungen werden nicht zusätzlich vergütet.

Verdrängten Boden in Abhängigkeit des Bauablaufs Laden, in das Eigentum des AN übernehmen, fachgerecht entsorgen oder seitlich zur Wiederverfüllung lagern und nach Einbau der Kabelschutzrohre lagenweise verdichtet einbauen, Dpr >98 %
Bodenverdrängung in den Gräben ca. 60 %.
Oberboden andecken und anwalzen, bzw. verdichten, sodass der ursprüngliche, bzw. geplante Zustand wiederhergestellt wird.
Abrechnung mit senkrechten Wänden nach Abtragsprofilen.
Menge: 150,000 m

**2.4.20 Sand zur Einbettung und Verfüllung von Leitungen und Gruben**
Sand Körnung 0-4 für die Einbettung von Leitungen und Kontrollschächten liefern, im Graben bzw. Baugrube um Rohrleitungen und Schächte lagenweise einbauen und verdichten.

Jede Rohrlage ist gesondert einzubetten.
Menge: 30,000 m3

**2.4.30 Sichern von Kabeln und Leitungen**
Sicherung von querenden Leitungen durch Hochhängen oder Auflegen der Leitung einschl. Joch, Rost o. ä. für unveränderte Leitungslage, in Abstimmung mit der Bauüberwachung des AG.

Einschließlich Wiederherstellen der vorhandenen Bettung.
Abrechnung pro Leitungspaket nach Summe der Leitungslängen jeweils über den abrechenbaren Grabenbreiten.
Menge: 10,000 m

**2.4.40 Suchgräben bis 1,25 m**
Suchgräben und Suchschlitze in kombinierter Hand-Gerätearbeit bis 1,25 m Tiefe
In Bereichen querender Leitungen und Trassen.

In Abhängigkeit des Bauablaufs Aushubmassen wieder verfüllen und verdichten, Verdichtungsgrad Dpr > 98 %, Ev2 min. 60 MN/m2, oder im Bereich der BE auf trapezförmig geformte Mieten setzen.
Menge: 5,000 m

**2.4.50 Sauberkeitsschicht für Schächte, Fundamente C 8/10, Dicke 10 cm**
Sauberkeitsschicht für Schächte und Fundamente herstellen aus Beton DIN 1045-2, C 12/15 XO 10 cm dick. Aussparung im Bereich der Sickeröffnung des Schachtes herstellen.

Einschließlich Sohlenplanie mit Verdichtung auf Dpr >= 103 %.
Menge: 5,000 m3

**2.4.60 Frostschutzschicht, D = 20 - 45 cm, liefern, einbauen und verdichten - Kleinflächen**
Frostschutzschicht als Tragschicht ohne Bindemittel nach ZTV SoB-StB liefern, profilgerecht lagenweise in Kleinflächen einbauen und verdichten. Baustoffgemisch 0/32 nach TL SoB-StB.
- Baustoffgemisch 0/32
- Verdichtungsgrad DPr mindestens 103 %
- Verformungsmodul Ev2 auf der Oberfläche mind. 120 MN/m2
- Ev2/Ev1 max. 2,2
- Einbaudicke nach Verdichtung insgesamt 20 bis 45 cm
- Rand mit Neigung 1:1,5
- Baustoffgemisch mit RC-Baustoffe - Untersuchung nach LAGA ist vorzulegen
Der Feinanteil <0,063 mm darf im eingebauten Zustand nicht mehr als 5,0 M.-% betragen.

Dickenmessung durch Nivellement.

Erschwernisse für den Einbau in Anschlussbereichen und entlang von Einbauten und im Bereich von Schächten etc. sind einzukalkulieren.

Eignungsnachweis und Eigenüberwachungsprüfungen gemäß ZTV SoB-StB.

Abrechnung nach Fläche mal entsprechender Einbaudicke im verdichteten Zustand
Menge: 20,000 m3

**2.4.70 Handschachtung**
Boden gemäß Homogenbereichen im Kapitel "Baugrund" der Baubeschreibung, in Handarbeit auch im Bereich der kreuzenden Ver- und Entsorgungsleitungen, Schächten oder Fundamenten, lösen und ausheben.

Nur nach Angabe der Bauleitung des AG.
Menge: 5,000 m3

#### Abschnitt 2.5 Kabelschutzrohre und Zubehör

**2.5.10 Elektrokabel mit Halbschalen sichern**
Vorhandenes Elektrokabel, bzw. Kabelbündel erdverlegt, durch Suchgraben freigelegt, säubern, mittels Halbschalen (Halbrohren) 110/3,2 aus PVC-U (hart), Güterichtlinien R 1.1  DIN 8061/62 umschließen und für die Umhüllung mit Sand vorbereiten.

Einschließlich Adapterstücke und Abstandshalter bei parallel verlaufenden Leerrohren.

Liefern und in Gräben verlegen

ansonsten wie Kunststoffkabelschutzrohre 110/3,2

Die Halbschalen müssen dicht abschließen.

Erschwernisse durch vorhandene Kabelstränge, Banderder und Kabelwarnband sind einzurechnen

Vergütung: lfdm 1 x 100/3,2
Menge: 5,000 m

**2.5.20 Kunststoffkabelschutzrohre 110/3,2 (DN 100)**
*** Bezugsbeschreibung
aus PVC-U (hart), Güterichtlinie R 5.1.1 DIN 8061/62
jeweils mit einer angeformten Steckmuffe und werkseitig eingelegtem Dichtring (2 Phasen-Dichtelement als Profilgummiring identisch mit z.Zt. gültiger Postausführung und FTZ-Artikel-Nr. 736 953 013-7) für wasserdichte Verbindungen
liefern, als Einzelrohr in Gräben und Schlitzen in Einzellängen gem. Plänen verlegen und fixieren.

Inkl. dem Einlegen von Kabelzugseilen.

Ablängung, der Anschluss der Leitungen untereinander und ihre Einführung in neue oder vorhandene Schächte, Feuerfundamente, etc. wird nicht besonders vergütet.

Freie Rohrenden sind ohne die Zugabe von Gleitmitteln durch Deckel zu verschließen.

Gewähltes Fabrikat: '....................................................' (vom Bieter anzugeben)
Menge: 120,000 m

**2.5.30 Formstücke für Kabelschutzrohre 110/3,2 (DN 100)**
*** wie Position 2.5.20
Formstücke DN 100 mit angeformten Steckmuffen wie Y- und T-Abzweige, Bögen, Doppelsteckmuffen, Reduktions-, oder Winkelstücke etc sowie Überschiebmuffen, liefern und einbauen.
Menge: 20,000 m

**2.5.40 Besandete Wanddurchführungsmuffe DN 100 in Schachtwänden**
aus PVC- hart DN 100 (Steckmuffe mit Profilring) für Kabelleerrohr DN 100 wie vor, liefern und bei der Herstellung der monolithischen Kabelschächte einsetzen.
Menge: 4,000 Stk

**2.5.50 Kabelwarnband**
aus unverrottbarem gelben Plastikmaterial mit Aufschrift "Vorsicht Kabel" liefern und in max. 40 cm Tiefe unter Oberboden einlegen, bzw. in Oberbau.

Einzurechnen ist die Behinderung beim Verfüllen des Grabens, bzw. bei der Herstellung des Oberbaus Sorgfältige Behandlung des Warnbandes.

Eine besondere Vergütung für den Einbau, bzw. das Verfüllen in 2 Abschnitten wird nicht gewährt.

Gem. DIN V VDE V 0185-3; 2002-11, Hauptabschnitt 4, Abs. 2.3.1 sind die Anmerkungen 1 und 2 zu berücksichtigen.
Menge: 140,000 m

#### Abschnitt 2.6 Kabelschächte und Fundamente

*Hinweis: Anforderungen an Kabelschächte und Fundamente*
Anforderungen an Kabelschächte und Fundamente

Die Betongüte muss geeignet sein für den Einbau in schwach betonangreifendem Grundwasser. Die Betonrezeptur ist vor Bestellung für jeglichen Lieferbeton und jedes Betonfertigteil rechtzeitig vor Einbau oder Herstellung der örtlichen Bauüberwachung vorzulegen. ZTV Beton-StB, Beton C30/37 (LP) DIN EN 206-1, DIN 1045-2, Expositionsklasse XC4, XF4, XD3, XA2, XM1.

Alle Fundamente und Schächte sind als Betonfertigteil auszuführen inkl. Montageverankerungen, Oberflächen glatt, Kanten gefast 45°, Fase ca. 2 cm breit.

*Hinweis: Bodenaushub für Schächte und Fundamente*
Bodenaushub für Schächte und Fundamente

Grundsätzlich sind bei allen Fundamentarbeiten die erforderlichen Erdarbeiten einzurechnen und werden nicht gesondert vergütet. Einschließlich Sohlenplanie mit Verdichtung auf Dpr >= 103 %, über den Grabenaushub für Kabeltrassen hinausgehende Oberboden- und Bodenarbeiten, die Zwischenlagerung des Bodens, als auch auf die ordnungsgemäße und lagenweise Verfüllung und Verdichtung der Arbeitsräume gem. ZTVA-StB sowie auf den Abtransport des überschüssigen Aushubmaterials in Auffüllflächen oder die Übernahme in das Eigentum des AN.

**2.6.10 Fundament für PAPI-Anlage LxBxT 100x75x76 cm**
Fundament als Betonfertigteil für PAPI-Anlage gem. Abb. / Plan liefern und exakt höhen- und lagegerecht einbauen.

Lieferung und Einbau eines Erdungsanschlusses aus V4A M10 Fabrikat Dehn oder gleichwertig mit Verbindung zur Bewehrung.

Ausführung mit Montageverankerungen, Oberflächen glatt, Kanten gefast 45°, Fase ca. 2 cm breit.

Abmessungen LxBxH 100 x 0,75 x 76 cm, konstruktiv bewehrt.

PVC DN 100 incl. Rohrbogen, T-Stücke und Anschlussmuffe DN 100 liefern und einbauen.
Menge: 8,000 Stk

**2.6.20 Kabelkleinschacht L/B/T = 65x40x46 i.L.**
Kabelkleinschacht (Abzweigkasten) aus Stahlbetonfertigteilen Klasse D,

Wasserundurchlässiger Beton.
Abdeckung Klasse D 400, Gesamtsystem SLW 60,

Lichte Maße L/B/T = 65/40/46 cm  i.L, gem. Abb. liefern und höhengerecht auf Sauberkeitsschicht versetzen.

Die komplette Lieferung beinhaltet folgende Einzelteile:

- 2 x Erdungsanschluss ca. 200 mm unter Unterkante Schachtdecke, jeweils an den Schachtstirnseiten bestehend aus einem beidseitigen Erdungsanschlusspunkt M10 mit Anschlussplatte 80 mm mit Verbindung zur Schachtbewehrung.

-2 x Anschschluss- Kreuz- und Verbindungsstücke aus Edelstahl Nirosta für Verbindung Erdungsdraht und Erdungsanschluss liefern und montieren.

- monolitischer Schachtkörper oder als Aufbauschacht

- Einbau besandeter Wanddurchführungsmuffen aus PVC-hart DN 100 nach Schachtdetail.
Wanddurchführungsmuffen werden gesondert vergütet.

- Nicht belegte Rohranschlüsse sind mit Blinddeckeln zu verschließen. Inkl. Blinddeckel.
- Schachtdecke mit integrierter Schachtabdeckung, manipulationssicher abschließbar.

Rahmen und  Deckel Klasse D 1-deckelig, tagwasserdicht.

Einschließlich Säubern und Versetzen der Deckenplatte, und Verschließen des Schachteinstiegs. Schachtteile in Zementmörtel versetzen.

Einschließlich Sickerpackung unter Bodenplatte, ca. 0,5 x 0,5 x 0,5 m).

Hersteller/Typ '....................................................' (vom Bieter anzugeben)
Menge: 2,000 Stck

**2.6.30 Fundament für abgesetztes PV-Feld**
Fundamente für die Installation der abgesetzten PV-Module der PAPI-Anlagen als Fertigteil liefern und versetzen.

Bewehrung B/H 150/30 cm, Länge x Breite in Abstimmung mit dem Lieferanten des PV-Feldes. Kalkulatorische Maße L x B = 2,5 x 2,0 m, Oberfläche mittig waagerecht, ca. 30 cm, dann nach außen beidseitig leicht abgeschrägt, Kanten gefast 2/2 cm auf Sauberkeitsschicht und Frostschutzschicht exakt so versetzen, dass die lange Kante in Richtung Süden ausgerichtet ist. Beton mind. C30/37.

Einbau von 2 Erdungsfestpunkten M12 aus Edelstahl Werkstoff 1.4571 für Anschluss des Erdungsbandes,
Verbindung der Erdung mit Bewehrung, Anschluss des Erdungsbandes an Fundamente.

Sauberkeitsschicht Beton C8/10, mind. 20 cm dick, geeignet für Einbau in schwach betonangreifendes Grundwasser mit kalkaggressiver Kohlensäure.

In der Sauberkeitsschicht ist auf voller Länge ein Kabelschutzrohr DN100 PVC, WD 3,2 mm einzulegen und vollständig mit Fließbeton zu ummanteln, das freie Ende ist dicht zu verschließen, Anschluss des Kabelschutzrohres an Kabelkleinschacht, Ausführen von einer Kernbohrungen DN 100 durch die Fundamentplatte/Sauberkeitsschicht bis zum Leerrohr für den Anschluss des PV-Feldes gem. Angabe der Elektrofirma.

Bewehrung wird nicht gesondert vergütet. Einzukalkulieren sind mind. 150 kg Bewehrung pro m3 Beton.

Einschließlich Frostschutzschicht aus Kiestragschicht 0/32 mit
einer Dicke von 25 cm unter der Sauberkeitsschicht.
Mehraufwand für die Verfüllung der Arbeitsräume gem. ZTVA-StB, und der Abtransport und Übernahme des überschüssigen Bodens in das Eigentum des AN ist einzurechnen.

Für diese Position ist die Unterbreitung eines Nebenangebotes zugelassen, siehe Baubeschreibung.
Menge: 2,000 Stck

**2.6.40 Fundament für PV-Feuer 80x80 cm**
*** Bezugsbeschreibung
Fundamente für die Installation der PV-Feuer als Betonfertigteil liefern und versetzen.

B/H/T 80/80/8 cm, Oberfläche Glatt, Kanten gefast 2/2 cm auf Sauberkeitsschicht und Sandbett waagerecht versetzen.

Bewehrung wird nicht gesondert vergütet. Einzukalkulieren sind mind. 150 kg Bewehrung pro m3 Beton.

Einschließlich Frostschutzschicht aus Kiestragschicht 0/32 mit
einer Dicke von 25 cm unter dem Sandbett.

Mehraufwand für die Verfüllung der Arbeitsräume gem. ZTVA-StB, und der Abtransport und Übernahme des überschüssigen Bodens in das Eigentum des AN ist einzurechnen.

Für diese Position ist die Unterbreitung eines Nebenangebotes zugelassen, z. B. eine Ausführung als Kunststoffplatte mit Bodenankern, siehe Baubeschreibung.
Menge: 59,000 Stck

**2.6.50 Fundament für PV-Feuer 50x50 cm**
*** wie Position 2.6.40
wie vor, jedoch B/H/T 50/50/8 cm

Für diese Position ist die Unterbreitung eines Nebenangebotes zugelassen, z. B. eine Ausführung als Kunststoffplatte mit Bodenankern, siehe Baubeschreibung.
Menge: 6,000 Stck

#### Abschnitt 2.7 Erdungsanlagen

*Hinweis: Anforderungen an Erdungsanlagen*
Anforderungen an Erdungsanlagen

Alle Komponenten des Erdungssystems haben den Anforderungen gem. DIN EN IEC 62561-2:2019-12 Blitzschutzsystembauteile (LPSC) - Teil 2: Anforderungen an Leiter und Erder zu entsprechen. Material: Edelstahl Nirosta V4A, Werkstoff-Nr. 1.4571/1.4404.

Verbindungsstücke sind in den EP einzurechnen und werden nicht gesondert vergütet. Inkl.dem Schutz von Verbindungs-, Kreuz und Anschlussstellen mit einer Korrosionsschutzbinde.

**2.7.10 Erdungsband Edelstahl 30x3,5 mm**
Erdungsband Abmessungen 30 x 3,5 mm liefern und im Graben über Kabelschutzrohre in unbefestigten Flächen verlegen.

Ablängen in Teillängen gem. Plänen und Anschlussarbeiten an Kabelschächten mit Verbindungsstücken sind einzurechnen. Verbindungen sind mit einer Korrosionsschutzbinde zu schützen.
Menge: 160,000 m

#### Abschnitt 2.8 Markierung

*Hinweis: Markierungen auf Rollwegen*
Nachfolgende Markierungen werden auf Rollwegen ausgeführt

*Hinweis: Markierungsstoff*
Markierungsstoff

Die nachfolgenden Markierungen sind auf Asphaltflächen auszuführen.
Für alle Positionen kommt folgende Markierungstoff zu Ausführung.

- Markierung Zweikomponenten Markierungsstoff
  (2-K-High-Solid Farbe)
- Markierungssystem: Typ II
- Nassfilmdicke 0,3 mm
- Tagessichtbarkeit mind. Q4 für Weiß
- Tagessichtbarkeit mind. Q2 für Gelb
- Nachtsichtbarkeit mind. R4 für Weiß
- Nachtsichtbarkeit mind. R4 für Gelb

- Überrollbarkeitsklasse T3
- Verkehrsklasse/Verschleißfestigkeit P5
- Griffigkeit S1
- Nachstreumittel Reflexkörper (High-Index-Perlen),
Größe von d <= 0,85 mm

Gewähltes Fabrikat: '....................................................'

Prüfnummer der BASt: '....................................................'

Reflexkörper: '....................................................'

Griffigkeitsmittel: '....................................................' (jeweils vom Bieter einzutragen)

**2.8.10 Markierung mit Feinfräse von Asphaltflächen entfernen, bis 10 m²**
Markierungen auf Asphaltflächen, bis 10 m² mit Feinfräse entfernen
Abgerechnet wird nach abgedeckter Fläche. Bei Pfeilen, Schriftzeichen oder Symbolen wird das die abgedeckte Fläche
umschreibende kleinste Rechteck abgerechnet.
Menge: 5,000 m2

**2.8.20 Leitlinie Rollverkehr, durchgehend, gelb, 0,15 m**
Leitlinie Rollverkehr, durchgehend

Strichart: durchgehend
Strichbreite 0,15 m
Strichlänge/Lücke: 30,0 m / 21 m

Farbe: Verkehrsgelb, RAL 1023, reflektierend

Abrechnung: nach tatsächlich markiertem Strich in Meter
Menge: 60,000 m

**2.8.30 Rollhaltemarkierung Pattern A, Strichkombination**
Markierung Strichkombination für Rollhaltemarkierung Pattern A, inklusive Abklebearbeiten herstellen.

Strichart 1: unterbrochen 1:1
Strichlänge / Lücke: 0,90 m / 0,90 m
Strichart 2: durchgehend
Strichabstand: 0,15 m im Lichten
Strichbreite: je 0,15 m

Farbe: Verkehrsgelb, RAL 1023, reflektierend

Abrechnung: nach tatsächlich markierter Strichkombination in
Meter
Menge: 15,000 m

#### Abschnitt 2.9 Dokumentation

*Hinweis: Vermessung*
Vermessung

Die Aufwendungen der Vermessungsleistungen für die Absteckung und für die Aufstellung der Abrechnungsunterlagen sind in die Einheitspreise mit einzukalkulieren und werden nicht gesondert vergütet.

Ein ggf. erforderliches Festpunktnetz ist durch den AN herzustellen und wird über die Position "Baubegleitende Vermessung" vergütet.
Sämtlichen Abschlagsrechnungen sind prüffähige Massenberechnungen beizufügen. Jede neue Rechnung wird laufend beziffert und muss die bisherige Gesamtleistung enthalten. Aufmaße, Abschlagsrechnungen, Schlussrechnungen und Massenberechnungen sind dreifach einzureichen. Die Leistungen für das Aufstellen der Abrechnungsunterlagen sind in die Einheitspreise der Positionen mit einzurechnen und werden nicht gesondert vergütet. Sämtliche Abrechnungsunterlagen sind dokumentenecht einzureichen.

Der Umfang der abzurechnenden Leistungen wird durch gemeinsames Aufmaß und vom Auftragnehmer aufzustellenden Abrechnungszeichnungen sowie den Bestandsplänen festgelegt. Das Original und ein Durchschlag der anerkannten Aufmaße sind dem Auftraggeber für die Schlussrechnung zu überlassen.

Die Durchführung von Aufmaßen ist bei der Bauleitung rechtzeitig vorher schriftlich zu beantragen. Die Aufmaße sind gegenseitig anzuerkennen.

Massenermittlungen sind rechnerisch aufgrund der Höhen- und Flächenaufnahmen durchzuführen. Als Maßeinheiten sind die in Deutschland üblichen Einheiten zu verwenden.

Der Aufwand hierfür ist in die Einheitspreise mit einzukalkulieren und wird nicht gesondert vergütet.

**2.9.10 BestandsplanTiefbau**
*** Pauschalposition
Lageplan des gesamten Baubereichs mit den neuen Bodenangleichbereichen, Fundamenten, Kabeltrassen und Schächten.

Als digitales Geländemodell (Bruchkanten sind auf Höhe zu setzen, Darstellung der Dreiecksvermaschung), Flächenbegrenzungen, Höhenkoten, Höhenlinien (alle 5 cm) des Geländeverlaufs mit Eintrag und Beschriftung der Flächen.

Aufnahme sämtlicher im Baubereich vorhandener und neu verlegter Fundamente, Kabellehrrohrtrassen und erdverlegter Kabel, Kabelschächte mit Angabe der Höhe des Schachtdeckels, Angabe der Größe, Verlegeart der Rohrpakete, bzw. Leitungen und Länge der einzelnen Haltungen sowie der Markierung.

Koordinatensystem WGS84/ETRS89.

Die Dokumentation ist 5 Werktage vor Abnahme der Leistungen dem AG oder dessen Vertreter in 3-facher Ausfertigung in Papierform und auf Datenträger als DWG- und PDF-Dateien zu übergeben.
Menge: 1,000 psch

**2.9.20 Baubegleitende Vermessung**
*** Pauschalposition
Baubegleitende Vermessung wie in der Baubeschreibung festgelegt mit Absteckung und Einmessung der neuen Infrastruktur.

Einzurechnen sind auch die lagegenaue und profilgerechte Ermittlung aller für die einzelnen Baustufen notwendigen Zwischenhöhen zum Setzen von Schächten und Fundamenten sowie zum Herstellen der Angleichbereiche.
Diese sind entsprechend den Ausführungsplänen sowie den Koordinantlisten durch den AN eigenständig zu ermitteln und abzustecken.

Die Kosten für An- und Abfahrt sowie Vermarkungsmaterial sowie die ggf. notwendige Herstellung eines Festpunktnetzes sind einzurechnen.

Übergabe der Messprotokolle und Feldbücher und als PDF- und als ASCII-Datei.
Menge: 1,000 psch

### Bereich 3 Stundenlohnarbeiten

*Hinweis: Vorbemerkungen*
Vorbemerkungen

Die nachfolgenden Stundenlohnarbeiten sind vorgesehen für zusätzliche Arbeiten auf Anweisung des AG.

*Hinweis: Verrechnungssatz für Arbeitskraft*
Verrechnungssätze für Arbeitskräfte

Stundenlöhne und Zuschläge sind übereinstimmend mit den Kalkulationsunterlagen der Firma anzubieten. Mit den Zuschlägen sind alle Kosten, Sozialleistungen, Sondererstattungen wie Auslösungen, Zulagen, Nacht-, Feiertags-, Wochenend- und Sonntagsarbeit sowie Bereitstellen von Werkzeugen, Rüstungen, Unternehmergewinn usw. abgegolten. Angeboten wird für die jeweilige Arbeitskraft ein Verrechnungssatz, der sämtliche Aufwendungen einschließlich sämtlicher Zuschläge enthält.
Eine Vergütung von Aufsichtskräften erfolgt nur, falls die Bauleitung des AGs den Einsatz von Aufsichtskräften in einem jeweils festzulegenden Umfang verlangt.

*Hinweis: Verrechnungssatz für Baugeräte, LKW*
Verrechnungssatz für Baugeräte, LKW

Die eingesetzten Einzelpreise können auch als Unterlage zur Preisbildung für unvorhergesehene Arbeiten mitverwendet werden. Die Einheitspreise gelten jeweils für Tag- und Nachtarbeit. Grundsätzlich sind alle Einheitspreise für Geräte, sämtliche Vorhaltungs- und Reparaturkosten, Kraftstoffe, Schmierstoffe und alle weiteren Kosten, wie Unternehmerzuschlag o. ä. einzurechnen. Die Gerätebedienung ist in die Einheitspreise der Geräte einzurechnen.

#### Abschnitt 3.1 Verrechnungssatz für Arbeitskraft

**3.1.10 Verrechnungssatz für Arbeitskraft Poliere, Schachtmeister oder dgl.**
*** Bezugsbeschreibung
Stundenlohnarbeiten durch Arbeitskräfte auf Anordnung des AG ausführen.
Der Verrechnungssatz für die jeweilige Arbeitskraft umfasst sämtliche Aufwendungen, insbesondere den tatsächlichen Lohn einschließlich vermögenswirksamer Leistungen mit den Zuschlägen für Gemeinkosten (Sozialkassenbeiträge, Winterbauumlage und dgl.), sowie Lohn- bzw. Gehaltsnebenkosten und Zuschläge für Überstunden.
Poliere, Schachtmeister oder dgl.
Menge: 3,000 h

**3.1.20 Maschinisten, Kraftfahrer (Lohngruppe 2)**
*** wie Position 3.1.10
wie vor, jedoch (Lohngruppe 2).
Menge: 3,000 h

**3.1.30 Baugeräteführer, Berufskraftfahrer (Lohngruppe 3)**
*** wie Position 3.1.10
wie vor, jedoch (Lohngruppe 3).
Menge: 3,000 h

**3.1.40 Baumaschinenführer (Lohngruppe 4)**
*** wie Position 3.1.10
wie vor, jedoch (Lohngruppe 4).
Menge: 3,000 h

#### Abschnitt 3.2 Verrechnungssatz für Baugeräte

**3.2.10 Verrechnungssatz für Baugerät - Bagger bis 0,4 m³**
*** Bezugsbeschreibung
Stundenlohnarbeiten durch Baugeräte auf Anordnung des AG ausführen.

Der Verrechnungssatz für das jeweilige Gerät umfasst sämtliche Aufwendungen für den Einsatz, insbesondere Gerätevorhalte- und Betriebsstoffkosten sowie sämtliche Zuschläge einschließlich der Kosten für das Bedienungspersonal.

Der Verrechnungssatz gilt für das zum Zeitpunkt des Abrufes einsatzbereit auf der Baustelle befindliche Baugerät.

Vergütet werden die tatsächlich geleisteten Arbeitsstunden.

Bagger bis 0,4 m³.
Menge: 3,000 h

**3.2.20 Verrechnungssatz für Baugerät - Flächenrüttler bis 0,75 t**
*** wie Position 3.2.10
Leistung wie vor, jedoch Flächenrüttler (Rüttelverdichter) bis 0,75 t.
Menge: 3,000 h

**3.2.30 Frontlader, luftbereift bis 75 kW**
*** wie Position 3.2.10
Leistung wie vor, jedoch Frontlader, luftbereift bis 75 kW.
Menge: 3,000 h

**3.2.40 Bohr- oder Abbauhammer bis 20 kg**
*** wie Position 3.2.10
Leistung wie vor, jedoch Bohr- oder Abbauhammer bis 20 kg.
Menge: 3,000 h

#### Abschnitt 3.3 Verrechnungssatz für LKW

**3.3.10 Verrechnungssatz für LKW 7 t**
Stundenlohnarbeiten durch Lastkraftwagen auf Anordnung des AG ausführen.

Der Verrechnungssatz für den jeweiligen LKW umfasst sämtliche Aufwendungen für den Einsatz des LKW, insbesondere Gerätevorhalte- und Betriebsstoffkosten sowie sämtliche Zuschläge einschließlich der Kosten für den Fahrer.
Der Verrechnungssatz gilt für das zum Zeitpunkt des Abrufes einsatzbereit auf der Baustelle befindliche Fahrzeug.

Vergütet werden die tatsächlich geleisteten Arbeitsstunden nach der tatsächlichen Nutzlast des jeweiligen LKW (ohne Erhöhung der Nutzlaststufe für Sonderfahrzeuge).

LKW, ca. 7 t Nutzlast.
Menge: 3,000 h

### Bereich 4 Mitgeltende Unterlagen

#### Abschnitt 4.1 Plananlagen

*Hinweis: Hinweis Plananlagen*
Hinweis Plananlagen

Die beigefügten Plananlagen dienen ausschließlich der Kalkulation und sind nicht zur Ausführung freigegeben.

*Hinweis: Plananlagen*
Plananlagen

01 Lageplan Bestand, M. 1:1.000
02 Übersichtslageplan Planung, M. 1:1.000
03 Übersichtslageplan Baustelleneinrichtung, M. 1:2.000
04 Übersichtslageplan Elektrotiefbau, M. 1:1.000
05 Detail Fundament PV-Feld, M. 1:25
06 Ausschnittlageplan PAPI 05/27, Variante 2, M. 1:50
07 Detail Fundament PAPI, Variante 2, M. 1:25
08 Detail Abzweigkasten AzK, M. 1:10
11 Detail Ummantelung Kabeltrassen, M. 1:20
12 Detail Fundamentplatte Randfeuer, M. 1:25
13 Querschnitt PAPI 05, M. 1:500/50
14 Querschnitt PAPI 23, M. 1:500/50

*Hinweis: Sonstige Anlagen*
- Fotodokumentation
